# AKKW Bettenhaus Strangsanierung
Angebotsaufforderung (GAEB 90, DA83)
DV-Nummer: 2509
Währung: EUR
Auftraggeber: Klinikum Dahme-Spreewald GmbH, Achenbach-Krankenhaus, Köpeni

## Abbruch-, Trockenbau-, Mauer-, Maler- un
Datum: 04.07.26

*Hinweis*
Allgemeine Vorbemerkungen

1. Als allgemeine Vertragsbedingungen gelten die §§1
bis 18 VOB Teil B.

Für Werkstoffe, Ausführung gelten:

- die VOB Teil C
- Die Vertragsbedingungen des Auftraggebers
- Das vorliegende Leistungsverzeichnis
- Die einschlägigen DIN-Normen
- Die Unfallverhütungsvorschriften
- Die Bauordnung des zuständigen Bundeslandes

in der jeweils gültigen Fassung.

Die eingesetzten Stoffe und Bauteile haben dem
neuesten Stand der Technik und der Herstellung zu
entsprechend, müssen betriebssicher, wartungsarm und
wirtschaftlich sein.

Die Leistungen umfassen die Sicherung sämtlicher
Montagezustände sowie das Stellen notwendiger
Rüstungen zur Erbringung der in diesem LV
beschriebenen Leistungen, soweit diese nicht gesondert
aufgeführt sind.

Der AN hat auf Anweisung der Bauleitung durch
entsprechende Messungen an festgelegten Punkten,
Höhenkoordinaten anzubringen und die Maßgenauigkeit zu
kontrollieren.

Höhenkoordinaten sind so dauerhaft anzubringen, daß
sie den Folgegewerken zur Verfügung stehen.

Vor Herstellung neuer Bauteile sind vom AN die
angrenzende Bestandskonstruktion und die
räumlichen Gegebenheiten zu überprüfen. Bei
Feststellung von Maßabweichungen zur
Ausführungsplanung ist vor Ausführung die
Objektbauleitung zu informieren. Diese Leistung ist mit
den Einheitspreisen abgegolten.

2. Sämtliche in den Allgemeinen Vorbemerkungen und
etwaigen Zusätzlichen Technischen Vorschriften
aufgeführten preiswirksamen Bedingungen sind, wenn
nicht anders erwähnt, Nebenleistungen und in die
entsprechenden Einheitspreise einzukalkulieren.

3. Gegebenenfalls verwendete Abkürzungen:

AG - Auftraggeber
AN - Auftragnehmer
BL - Bauleitung
LV - Leistungsverzeichnis
BE - Baustelleneinrichtung
B - Breite
H - Höhe
L - Länge

4. Schlüssigkeit der Beschreibung der Leistung:

4.1. Mit den im LV stehenden Leistungen gilt der
Herstellungsvorgang bis zur fertigen Leistung als
beschrieben.

4.2. Die ausgeschriebenen Arbeiten beinhalten die
Herstellung der Bauleistung durch Liefern und
Zusammenstellung von Materialien bis zur fertigen
Leistung, einschl. Abladen, Lagern an der Baustelle und
Transporte zur Verwendungsstelle.

4.3. Abbruchmaterialien sind Eigentum des Unternehmers
und durch ihn zu entsorgen, sofern in den
Einzelpositionen nichts gesondert vermerkt.

4.4. Leistungen, die besondere Hilfskonstruktionen/
Rüstungen bedürfen, sind mit diesen zu kalkulieren,
ebenso deren Demontage und Entsorgung soweit nicht
anders beschrieben.

5. Kurzbeschreibung der Maßnahme:

Die ausgeschriebenen Leistungen sind sehr kleinteilig
und im Zuge von neun Bauabschnitten,
raumweise, auszuführen.

Für den bauseitigen Austausch von Brandschutzklappen
der Lüftungstechnik in Wänden und Decken sowie
weiterer haustechnischer Installationen sind
vorhandene Abhangdecken, Vorsatzschalen, Schächte und
Wände, überwiegend Trockenbau-Konstruktionen,
teilweise gefliest, zu öffnen und nach erfolgter
haustechnischer Installation wieder fachgerecht zu
verschließen einschl. Fliesen- und Malerarbeiten.

Der erforderliche Austausch einer Brandschutzklappe
kann ggf. zur Folge haben, dass angrenzende Kanäle
oder Leitungen bauseits umverlegt werden müssen, um
Baufreiheit zu schaffen. Daraus ergibt sich, dass
auch die jeweils darüber- und darunterliegenden sowie
ggf. benachbarte Räume und Flure ebenfalls von den
Umbauarbeiten betroffen werden könnten. Somit lässt
sich der Aufwand und die Menge der nötigen
Trockenbau-, Maler- und Fliesenarbeiten nicht genau
ermitteln, sondern kann nur abgeschätzt werden.

Die Herstellung von Durchbrüchen und Kernbohrungen ist
vor Ausführung mit der Objektbauleitung
und dem Statiker abzustimmen und freigeben zu lassen.

6. Lage und Beschaffenheit der Baustelle

6.1. Die Baustelle liegt auf dem Gründstück des
Achenbach-Krankenhauses Königs Wusterhausen. Die
Arbeiten erfolgen in einem dreigeschossigen,
unterkellerten Bettenhaus (Baujahr ca. 2005),
überwiegend in
den Ebenen 1 und 2 (Erd- bzw. 1. Obergeschoss) und
teilweise in der Ebene 3 (2. Obergeschoss). In der
Ebene 0 (Untergeschoss) ist voraussichtlich nur ein
Raum betroffen.

Das Gebäude ist in zwei Brandabschnitte geteilt. Die
Brandwand wurde als Trockenbaukonstruktion
ausgeführt.

Die Geschossdecken bestehen aus Stahlbeton
(Feuerwiderstand F90). Die Flurwände sind überwiegend
gemauert, es handelt sich um tragende Wände (F90,
Leitungsquerungen F30). Sonstige Trennwände sind
überwiegend als Trockenbauwände ausgeführt (zum Flur
sowie zwischen Bettenzimmern F30).

6.2. Die Zufahrt zur Baustelle erfolgt über die
Köpenicker Straße.
Die Zufahrten werden auch als Feuerwehrzufahrt und
Zufahrt für das Krankenhaus genutzt und sind stets frei
und betriebsbereit zu halten, auch außerhalb der
üblichen Arbeitszeiten.

6.3. Zu den angrenzenden Bereichen sind besondere
Schutzmaßnahmen gegen Lärm- und
Staubbelästigung vorzusehen, um den laufenden Betrieb
nicht zu beeinträchtigen, sofern in den
Einzelpositionen nicht gesondert vermerkt.

Es ist besonders das Bundesimmissionsschutzgesetz
(BImSchG) sowie die neuesten Rechts- und
Verwaltungsvorschriften gegen Baulärm einzuhalten.

Bei allen Baumaßnahmen dürfen die Richtwerte von
tagsüber 55 dB (A) zum Krankenhausbereich und den
angrenzenden Grundstücken nicht überschritten werden.
In der Mittagsruhe von 11:30 Uhr 14:00 Uhr sind
lärmintensive Arbeiten zu vermeiden. Vor 7:00 Uhr und
nach 20:00 Uhr sowie an Sonn- und Feiertagen sind
grundsätzlich keine Arbeiten zulässig, es sei denn,
dies erfolgt auf Anweisung durch den AG, z.B. für
Umschlussarbeiten in angrenzenden Stationen.

Das Krankenhaus befindet sich im Betrieb, lediglich
die umzubauenden Räume wurden freigeräumt.

6.4. Das Parken von Fahrzeugen ist auf der Baustelle
untersagt, es sei denn zum sofortigen Be- und
Entladen. Bei Zuwiderhandlung muss der Besitzer damit
rechnen, dass dieses Fahrzeug zu seinen Lasten
und auf sein Risiko abgeschleppt wird. Der AN
verpflichtet sich, seine Arbeitskräfte hiervon zu
unterrichten.

7. Ausführungsunterlagen

Übersichtspläne (erstellt auf Grundlage von
Bestandsplänen)
durch:

Guel Architekten GmbH
Lützowstraße 102 - 104
10785 Berlin
Tel.: 030 / 254 218-0

Nach Auftragsvergabe werden die vom AN für die
Ausführung benötigten Zeichnungen und
Unterlagen von den Planern digital zur Verfügung
gestellt. Kosten für eigene Papierausdrucke bzw.
Vervielfältigungen dieser Unterlagen sind mit den
Angebotpreisen abgegolten.

8. Im Gebäude stehen keine Lager- und Mannschaftsräume
zur Verfügung. Der Einbau von firmeneigenen
Bauzylindern ist untersagt und führt zu deren
sofortigem kostenpflichtigen Ausbau. Eine Haftung für
in
solchen Räumen eingelagertes Material wird abgelehnt.
Die Flächen für die Lagerung von Materialien
und Bauunterkünfte sind beengt. Die
Baustelleneinrichtung und die Zwischenlagerung von
Materialien sind
mit der Bauleitung abzusprechen.

9. Der Auftragnehmer hat für die Bewachung der von ihm
auf der Baustelle gelagerten Baustoffe, Geräte,
Werkzeuge usw., selbst Sorge zu tragen.

10. Verantwortliches Führungspersonal

Sofort nach Auftragserteilung hat der AN schriftlich
einen Projektleiter zu benennen, der als
Ansprechpartner
gegenüber dem AG zur Verfügung steht.

Mit Baubeginn sind die Bauführer/Poliere schriftlich
zu benennen. Ein Wechsel ist nur mit Zustimmung der
örtlichen Bauleitung möglich. Einer dieser
Verantwortlichen muss während der Arbeitsdauer ständig
auf der
Baustelle erreichbar sein.

Der AN verpflichtet sich zur Teilnahme an den
wöchentlich stattfinden Baubesprechungen, diese ist
durch einen kompetenten und bevollmächtigten Vertreter
des AN wahrzunehmen. Die Folgen der
Nichtteilnahme gehen zu Lasten des AN.

Die in den Baubesprechungen getroffenen schriftlichen
Festlegungen sind verbindlich. Der örtlichen
Bauleitung sind wöchentlich die Bautagesberichte zu
übergeben mit den Angaben der geleisteten Arbeiten,
die für die Abrechnung von Bedeutung sind, sowie
Witterungsverhältnisse und Anzahl der beschäftigten
Arbeitnehmer.

11. Abrechnung

11.1 Bei Stundenlohnarbeiten werden
Aufsichtsleistungen nicht besonders vergütet.
Die auf Tagelohnzetteln geleistete Unterschrift des AG
bzw. der Objektbauleitung gilt nicht als
Rechnungsanerkennung, es bleibt der Prüfung
vorbehalten, ob es sich um Vertrags- oder
Stundenlohnarbeiten handelt.
Die innerhalb von drei Werktagen zur Bestätigung
vorgelegten Tagelohnzettel müssen folgende Angaben
enthalten:

- das Datum,
- die Bezeichnung der Baustelle
- die genaue Bezeichnung des Ausführungsortes
innerhalb der Baustelle,
- die Art der Leistung
- die Namen der Arbeitskräfte und deren Einordnung als
Fach- oder Hilfsarbeiter (fehlt die Angabe werden in
der Abrechnung der Hilfsarbeiterstundensatz verrechnet)
- die geleisteten Arbeitsstunden je Arbeitskraft, ggf.
aufgegliedert: nach Mehr-, Nacht-, Sonntags- und
Feiertagsarbeit, sowie nach im Verrechnungssatz nicht
enthaltenen Erschwernissen
- Gerätekenngrößen.

Die Stundenlohnarbeiten sind jeweils vor Beginn der
Leistung gesondert zu beauftragen. Ist dies nicht der
Fall, können die Tagelohnzettel nicht akzeptiert
werden.

Abrechnungszeichnungen und Massenermittlungen sind
entsprechend dem Baufortschritt zu fertigen und
dienen als Leistungsnachweis für Zwischenrechnungen.
Grundsätzlich hat die Abrechnung
nach VOB/B, § 14 Abs. 1 bis 4, zu erfolgen.

11.2 Es wird empfohlen, später verdeckte Leistungen
fotografisch unter Angabe von Datum und Ort der
Aufnahme (Geschoss, Adresse, Raum) zu dokumentieren
und dem Aufmaß beizulegen. Die
Massenermittlung für verdeckte Leistungen hat vorher
in einem noch prüffähigen Zustand zu erfolgen. Die
Massenermittlung ist vor der Fortführung der Arbeiten
durch die örtliche Bauleitung zu bestätigen.

11.3 Allen Rechnungen sind ein kompletter Satz Aufmaße
sowie Aufmaßzeichnungen beizulegen. Eine
Rechnungsbearbeitung erfolgt nur bei Vollständigkeit
der Unterlagen.

Zur Ablösung von Einbehalten auf Mängelansprüche durch
eine Bürgschaft, schreibt der Auftraggeber die
Verwendung der Formblätter VHB 421 und 422 vor.

Die Rechnungslegung erfolgt kumulativ, die Aufmaße
sind fortlaufend zu führen und den Rechnungen
beizulegen.

12. Preisnachlässe

Soweit nicht ausdrücklich etwas anderes vereinbart
ist, wird ein als v. H.-Satz angebotener Preisnachlass
bei
der Abrechnung und den Zahlungen von den Einheits- und
Pauschalpreisen abgezogen, auch bei
Nachträgen, deren Preise auf der Grundlage der
Preisermittlung für die vertragliche Leistung zu
bilden ist.
Dies gilt auch, wenn der Preisnachlass auf die
Angebots- oder Auftragssumme bezogen ist.

Änderungssätze bei vereinbarter Lohngleitklausel sowie
Erstattungsbeträge bei vereinbarter
Stoffpreisgleitklausel werden durch den Preisnachlass
nicht verringert.

13. Baustrom/Bauwasser/Sanitäreinrichtungen

Werden vom Bauherrn zur Verfügung gestellt.

14. Bauschutt

Alle Verunreinigungen des Bauwerks und des
Baugrundstücks, die von eigenen Arbeitsleistungen
herrühren, sind täglich zu beseitigen. Materialreste
und Verpackungsgegenstände sind vom AN gem.
VOB zu beseitigen.

Erfolgt dies nicht, werden Dritte im Auftrag des AG
mit der Baureinigung im Zuge einer Ersatzvornahme
beauftragt. Sämtliche damit verbundene Kosten werden
nach Erkenntnis der Bauleitung auf die beteiligten
Firmen umgelegt.

15. Terminplanung

Die gesamte Baumaßnahme (alle Gewerke) soll in den
Monaten Juli 2026 bis April 2027 durchgeführt
werden.

Einzelfristen können bei Einhaltung der
Gesamtfertigstellungsfrist variieren und sind mit dem
AG bei
Vertragsabschluss zu vereinbaren.

Einzelfristen nach Baublaufplan.

Der verbindliche Terminplan unterliegt der ständigen
Überwachung. Hierbei sich ergebene
Terminverschiebungen werden gemäß Bauprotokoll für den
Auftragnehmer Vertragsbestandteil.

Der Auftragnehmer verpflichtet sich, bei von ihm
selbst verschuldeten Terminüberschreitungen bei
Zwischenterminen um mehr als 2 Werktage gegenüber den
vertraglichen vereinbarten Terminen
arbeitsbeschleunigende Maßnahmen unaufgefordert
einzuleiten, um den Zeitverlust innerhalb einer
Arbeitswoche wieder auszugleichen.

Der Auftragnehmer ist verpflichtet, die für seine
Arbeiten erforderlichen Abstimmungen über die
Leistungsausführung und Terminabläufe mit anderen
Gewerken zu führen und die Ergebnisse ggf. von der
Bauleitung bestätigen zu lassen. Zwischenleistungen
anderer Gewerke sind rechtzeitig anzufordern.

Bei der Kalkulation sind die statistischen Wetterwerte
zu berücksichtigen, ebenso bei der Erstellung des
Bauablaufplanes. Es werden nur Terminverlängerungen
gewährt, welche über diese Zeitspanne
hinausgehen, die Nachweispflicht trägt der AN.

16. Nachweise

Die statische Berechnung/ Tragwerksplanung ggf.
erforderlicher neuer Durchbrüche erfolgt durch das vom
AG beauftragte Statikbüro.

17. Urkalkulation

Bei Beauftragung hat der AN auf Verlangen des AG seine
Urkalkulation zu übergeben.

Diese dient bei Nachtragsprüfung als
Kalkulationsgrundlage. Diese ist nach den Einzelkosten
der
Teilleistungen aufzustellen. Unterteilung nach
Arbeitszeitbedarf, einzelnen Stoffkosten (die
Stoffkosten sind
über die bezahlten Rechnungen der Lieferanten
nachzuweisen), Hilfsstoffe, Gerätekosten incl.
Betriebsstoffe,
Transportkosten etc., Wagnis u. Gewinn, Allgemeine
Geschäftskosten incl. der Zuschläge für diese
Baustelle, Nachunternehmerleistungen und Sonstige vom
Bieter zu bezeichnenden Kosten.

18. Ordnung und Sicherheit auf der Baustelle

Die geltenden Unfallverhütungsvorschriften (UVV) sind
unbedingt einzuhalten. Den Weisungen des vom AG
ggf. eingesetzten Si-Ge-Koordinator ist Folge zu
leisten.

Der AN übernimmt die Sicherheitsvorkehrungen gegen
Unfälle, Diebstähle und Schädigung Dritter gemäß
den Bestimmungen der Berufsgenossenschaft und
sonstigen relevanten Rechtsvorschriften.

Oberflächen fertiger Bauteile im Arbeitsbereich sind
vor Ausführung von Bauleistungen sachgemäß
abzudecken und zu schützungen. Entsprechende
Materialien sind in die Einheitspreise
einzukalkulieren.

19. Dokumentation

Dokumentationsunterlagen, Prüfberichte,
Prüfprotokolle, Entsorgungsnachweise, eventuelle
Lieferscheine
etc. sind umgehend an die Bauleitung weiterzuleiten
jedoch spätestens als Bestandteil der Abnahme
vorzulegen. Die Unterlagen sind zweifach (im Original
und je 1 Kopie) zu überreichen.

20. Anlagen

Anlage 1: Lageplan mit Standort der
Baustelleneinrichtung
Anlage 2: Deckenspiegel Ebene 0
Anlage 3: Deckenspiegel Ebene 1
Anlage 4: Deckenspiegel Ebene 2
Anlage 5: Deckenspiegel Ebene 3
Anlage 6: Grundriss Ebene 0
Anlage 7: Grundriss Ebene 1
Anlage 8: Grundriss Ebene 2
Anlage 9: Grundriss Ebene 3
Anlage 10: Prinzipdarstellung Fliesen

### Titel 01 Baustelleneinrichtung

**01.1 Baustelleneinrichtung für die eigene Leistungserbringung**
*** Bezugsbeschreibung
Baustelleneinrichtung für die eigene
Leistungserbringung über
die Nebenleistungen gemäß VOB hinaus aufbauen, während
der gesamten Bauzeit vorhalten, mit dem Baufortschritt
teilweise abbauen oder verändern und nach Beendigung
der
Arbeiten wieder abbauen und abfahren.

Zur Baustelleneinrichtung gehören:
Heranschaffen und Vorhalten aller notwendigen Geräte
und
Einrichtungen, die zur termingerechten Erstellung der
Leistungen erforderlich sind, einschl. dem Abbauen und
Abfahren nach Fertigstellung des Bauwerks.
Arbeitsgerüste/- bühnen im Innenraum
Geräte- und Materialvorhaltekosten
Materiallagerung
Pausen- und Umkleidemöglichkeiten für das Personal
Baustrahler

Hinweis:
Es werden folgende Leistungen für alle Firmen bauseits
zur
Verfügung gestellt:
Bauwasser
Baustrom
vorhandene Bettenaufzüge im Krankenhaus
(Krankenhausbetrieb hat Vorrang, die Nutzung ist mit
dem
AG abzustimmen. Die Aufzugskabine ist vor Nutzung je
nach Bedarf gegen Verunreinigung und Beschädigung zu
schützen. Das dabei verwendete Material wie Hartfaser-
oder Spanplatten, Folien, Filzmatten usw. ist nach
Nutzung
des Aufzugs wieder zu entfernen.
Die Entfernung zwischen den umzubauenden Räumen und
den Aufzügen im EG des Mittelbaus beträgt ca. 40 bis
ca.
65 m.)
Im Krankenhaus befínden sich Besucher-WC, die genutzt
werden können

Die BE im Außengelände (auf dem Hof vor dem
Ostflügel), die
auch für andere Firmen zur Verfügung zu stellen ist,
ist
ebenfalls Leistung des AN, wird jedoch über die
nachfolgenden
LV-Positionen gesondert abgerechnet.

Grundvorhaltezeit: 40 Wochen
Menge: 1,000 psch

**01.2 Verlängerung über die Grundvorhaltezeit hinaus**
*** Bedarfsposition mit GB
*** wie Position 01.1
je 1 Woche Verlängerung über die Grundvorhaltezeit
hinaus

Bei Verkürzung der Bauzeit wird diese Position
entsprechend in
Abzug gebracht.
Menge: 4,000 Wo

**01.3 Baustelleneinrichtung im Außenbereich**
*** Bezugsbeschreibung
Baustelleneinrichtung im Bereich der Aussenanlagen auf
dem
Grundstück des Krankenhauses (siehe Lageplan mit BE,
Anlage 1) aufbauen, während der gesamten Bauzeit (ggf.
auch
über die Zeit der eigenen Leistungserbringung hinaus)
vorhalten
und nach Beendigung der Arbeiten wieder abbauen und
abfahren.

Die Baustelleneinrichtung ist auch Fremdgewerken zur
Verfügung zu stellen.

Die vom AG für die Errichtung der BE zur Verfügung
gestellten
Flächen befinden sich auf dem Gelände des Krankenhauses
und sind voraussichtlich unbefestigt (Grünfläche).

Vor Aufbau der BE ist vom AN eine Fotodokumentation der
Baustelleinrichtungsfläche anzufertigen. Die Flächen
sind mit
Holzbohlen oder gleichwertigem Material zu schützen.

Nach Abbau der BE sind die Flächen im Außenbereich in
ihrem
ursprünglichen Zustand wieder herzurichten und
freizugeben.
Etwaige Beschädigungen bzw. Verunreinigungen sind auf
Kosten des AN zu beseitigen.

Die Bereiche der Baustelleneinrichtung und der
Zuwegungen
sind sauber zu halten bzw. auf Anweisung der
Bauleitung zu
reinigen.

Grundsätzlich ist die Zwischenlagerung von Material auf
der Baustelle aufgrund der eingeschränkten Flächen auf
ein Minimum zu reduzieren.

Grundvorhaltezeit: 40 Wochen
Menge: 50,000 m²

**01.4 Verlängerung über die Grundvorhaltezeit hinaus**
*** Bedarfsposition mit GB
*** wie Position 01.3
je 1 Woche

Bei Verkürzung der Bauzeit wird diese Position
entsprechend in
Abzug gebracht.
Menge: 50,000 m²/W

**01.5 Bauzaun als Maschengeflechtzaun**
*** Bezugsbeschreibung
Bauzaun als Maschengeflechtzaun liefern, aufbauen und
nach Beendigung der Bauzeit entfernen. Maschen 6/10 cm,
Pfostenabstand ca. 3,5 m, Höhe 2,0 m über OK Gelände,
Aufstellung mit Betonfüßen, einschl. Vorhaltung
während der
Bauzeit als Einhausungen der Baustelleneinrichtung

Untergrund: Rasengitter, Rasen

Grundvorhaltezeit: 22 Wochen
Menge: 30,000 m

**01.6 Verlängerung über die Grundvorhaltezeit hinaus**
*** Bedarfsposition mit GB
*** wie Position 01.5
m je Woche

Bei Verkürzung der Bauzeit wird diese Position
entsprechend in
Abzug gebracht.
Menge: 30,000 mWo

**01.7 Zulage Bautor, 2 m hoch, 3,50 m breit**
*** Bezugsbeschreibung
Zulage zu 01.5 - Bautor, 2 m hoch, 3,50 m breit, mit
Zahlenschloss oder Profilzylinder mit 3 Schlüsseln, in
der Bauart
des Bauzauns, mit Drehgelenk und Torrollen, liefern
und in
Bauzaun einbauen und mit Abbau des Bauzaunes wieder
entfernen.

Grundvorhaltezeit: 22 Wochen
Menge: 1,000 St

**01.8 Verlängerung über die Grundvorhaltezeit hinaus**
*** Bedarfsposition mit GB
*** wie Position 01.7
je 1 Woche.

Bei Verkürzung der Bauzeit wird diese Position
entsprechend in
Abzug gebracht.
Menge: 1,000 StWo

**01.9 Absetzcontainer**
*** Bezugsbeschreibung
Absetzcontainer, Fassungsvermögen 5 m3, für
Baumischabfälle
oder sortierte Abfälle, einschl. Aufwendungen für
Containerdienst, liefern und während der gesamten
Bauzeit
(auch über die Zeit der eigenen Leistungserbringung
hinaus)
vorhalten.

Entsorgung des Abbruchmaterials wird gesondert, über
die
Positionen des LV-Titels Abbrucharbeiten abgerechnet.

Verschnitt und Entsorgung von Materialabfällen bei der
Ausführung von Bauleistungen sind in die jeweiligen
Einheitspreise einzukalkulieren.

Schuttcontainer sind im Wechsel aufzustellen (gefüllten
Container abfahren und durch leeren  Container
ersetzen).

Aufgrund des An- und Abfluges der Rettungshubschrauber
sind
Schuttcontainer mit Deckel zu verwenden, die Deckel
sind
geschlossen zu halten.

Materialien sind nicht lose und offen im Gelände zu
lagern,
sondern vor Hubschrauberflug zu sichern.

Verunreinigungen durch Schutt und Staub sind
weitestgehend
zu vermeiden, so dass dieser nicht durch
Hubschrauberflug
aufgewirbelt wird.

Vorhaltezeit: 22 Wochen
Menge: 2,000 St

**01.10 Verlängerung über die Grundvorhaltezeit hinaus**
*** Bedarfsposition mit GB
*** wie Position 01.9
je 1 Woche.

Bei Verkürzung der Bauzeit wird diese Position
entsprechend in
Abzug gebracht.
Menge: 2,000 StWo

**01.11 Abfuhr von Bauschutt für Fremdgewerke**
Abfuhr von Bauschutt und Baumischabfall für
Fremdgewerke in
den bereitgestellten Containern der Pos. 01.9.
Die Abfuhr und Entsorgung des eigenen Abbruchmaterials
und der eigenen Materialreste sind die Einheitspreise
einzukalkulieren.
Menge: 10,000 m³

**01.12 Staubschutzwand im Gebäude freistehend**
Staubschutz im Flur, ca. 3 m hoch, (Höhe bis UK
Unterdecke
ca. 2,70 m, Höhe bis Unterkante Rohdecke ca. 3,03 m,
für die Arbeiten am Gipskartonfries der Unterdecke in
Ebene 3,
Länge ca. 4,00 m (2 x abgewinkelt 1,00 m / 2,00 m /
1,00 m,
(s. Anlage 5, Deckenspiegel Ebene 3),
für 1-malige Wiederverwendung, liefern und montieren,

einschl. der erforderlichen Trag- und
Unterkonstruktion aus U-
und C- Profilen und einseitiger Bespannung mit
verstärkten
Folie d = min. 0,3 mm.

Stösse und Bauwerksanschlüsse sind zu hinterlegen und
vollständig abzukleben. Der vorhandene Bodenbelag darf
nicht
beschädigt werden und ist vor Wandstellung mit einer
Spanplatte auf Filzmatte zu schützen.
Einschl. aller notwendiger Verstrebungen sowie
Reißverschlusstür.

Einschl. Vorhaltung (ca. 2 Wochen).

Rückbau, Abtransport und Entsorgung wird über
gesonderte
Position abgerechnet.
Menge: 12,000 m2

**01.13 Staubschutz der Vorposition zur Wiederverwendung im gleichen**
Staubschutz der Vorposition zur Wiederverwendung im
gleichen
Flur, ca. 18 m entfernt, rückbauen, umsetzen und wieder
aufbauen.
einschl. Vorhaltung, ca. 2 Wochen.
Nach Ende der Arbeiten rückbauen und entsorgen.
Menge: 12,000 m²

**01.14 Zulage zur Vorposition (insofern die Arbeiten im Flur nicht**
*** Bedarfsposition mit GB
Zulage zur Vorposition (insofern die Arbeiten im Flur
nicht
unmittelbar aufeinander folgen können):
Staubschutz-Material von der Baustelle entfernen und
in einen
vom Bauherrn zur Verfügung gestellten Lagerraum in
einem
anderen Geschoss oder zur Baustelleneinrichtung im
Außenbereich schaffen, vor Witterung schützen,
später wieder auf die Baustelle schaffen.
Menge: 1,000 psch

**01.15 Schutzmaßnahmen vorhandener Einbauten**
Schutz vorhandener Fenster, Türen, Festeinbauten,
Sanitärobjekte und sonstiger Einbauten durch
staubdichtes und
vollflächiges Abkleben mit stabiler Baufolie (d= min.
0,2 mm)
schützen, Vorhalten und rückstandsfrei wieder
entfernen.
Nur auf Anweisung und Freigabe durch die Bauleitung,
als
besondere Leistung.

Vorhaltedauer: eigener Ausführungszeitraum
in Einzelflächen ab ca. 1 m2 bis ca. 5 m2
Menge: 100,000 m2

**01.16 Bodenabdeckung, staubdicht**
*** Bezugsbeschreibung
Bodenabdeckung mit saugfähiger Filzpappe 250g/m2,
staubdicht und vollflächig Abdecken der Fläche und
gegen
Verrutschen sichern, vorhalten und wieder entfernen.
Nur auf
besondere Anweisung und Freigabe durch die Bauleitung,
als
besondere Leistung.

Vorhaltedauer: eigener Ausführungszeitraum
Raumweise oder in Teilbereichen, Grösse ab 2,5 m2
Menge: 60,000 m2

**01.17 wie vor, jedoch mit Hartfaserplatten**
*** wie Position 01.16
Zulage zum Schutz vorhandenen Bodenbelags mit
zusätzlichen
Hartfaserplatten und Baufolie
Menge: 20,000 m²

**01.18 Heizkörper schützen**
*** Bedarfsposition mit GB
Vorhandene Heizkörper mit Hartfaser und Folie während
der
Bauzeit schützen einschl. liefern und Entsorgen der
vorgenannten Materialien.
Menge: 5,000 m²

### Titel 02 Abbrucharbeiten

*Hinweis*
ZUSÄTZLICHE TECHNISCHE VORBEMERKUNGEN - Abbrucharbeiten

Die nachfolgend beschriebenen Abbrucharbeiten sind in
eigener Verantwortung unter Einhaltung der Vorschriften
auszuführen.

Bei Abbruch von Mauerwerk mit Verzahnung zu
angrenzenden Wänden erfolgt dieser
durch vorherige Sägeschnitte, um das Mauerwerksgefüge
(gerade bei dünnen Wänden)
nicht zu zerstören.

Bei der Durchführung der Arbeiten ist ein angemessenes
Befeuchten des
Abbruchbereiches zur Vermeidung von Staubentwicklung
unbedingt erforderlich.

Bedingungen zum Abbruch:

1. Der Abbruch hat unter Aufsicht eines Baufachmannes
(Meister oder Bauingenieur) zu
erfolgen.

2. Alle einschlägigen Arbeitsschutzbestimmungen sowie
technologischen Vorgaben des
Tragwerkplaners sind hierbei zu beachten.

3. Von pflanzlichen und tierischen Holzschädlingen
befallene Holzteile sind ohne
Zwischenlagerung in den Container zu schaffen.

4. Vorhandene Anschlüsse der Ver- und Entsorgung sind
bei der Ausführung der
Abbrucharbeiten einzumessen und zu sichern.

5. Für die Entsorgung von schadstoffbelasteten
Baustoffen und Böden sind Verwertungs-
und Beseitigungsnachweise der zugelassenen Deponie
vorzulegen und die Pflicht zur
Anzeige dieser Arbeiten besteht.

6. Für die Einstufung der Abfallstoffe, welche
überwachungsbedürftig sind, findet die
Verordnung zur Umsetzung des Europäischen
Abfallverzeichnisses
(Abfallverzeichnis-Verordnung-AVV) Anwendung.

7. Die Andienung von Sonderabfällen hat auf der
Grundlage der Verordnung über die
Organisation der Sonderabfallgesellschaft
Brandburg/Berlin mbH (SBB) zu erfolgen.

Anwendungsbereiche

Sofern in den Leistungspositionen die Vorgänge
"Abbrechen, Demontage, Entfernen,
Transport, Aufladen und Abfuhr" nicht gesondert
beschrieben sind, gelten
diese Vorgänge unter Zugrundelegung der allgemeinen
anerkannten Regeln der Technik,
der gesetzlichen und behördlichen Bestimmungen und
Ausführungsbestimmungen
nach den DIN-Normen der ATV-VOB Teil C als beschrieben.

Schuttbeseitigung

Der anfallende Bauschutt ist vom Auftragnehmer
weitestgehend staubfrei aus dem
Gebäude zu transportieren.

Der Transportweg des Abbruchmaterials führt aus den
Räumen der Baustelle über
die auch vom Krankenhauspersonal und den Patienten
genutzten Flure sowie den
Treppenraum ins Freie und beträgt im Gebäude
durchschnittlich 25 m (Flurlänge)
zzgl. der Treppen. Vom Ausgang aus dem Gebäude bis zum
Stellplatz der
Schuttcontainer beträgt der Weg zirka weitere 100
Meter (siehe Anlage 1, Lageplan
mit Baustelleneinrichtung).

Die Aufwendungen für den Transport des
Abbruchmaterials von der Baustelle bis
zum Stellplatz der Schuttcontainer ist in die
Einheitspreise entsprechend
einzukalkulieren.

Das direkte Abwerfen von Bauschutt ist nicht gestattet.

Schutt-Container sind zur Vermeidung von Staub mit
Planen dicht abzudecken; bei Bedarf
ist ein Netzmittel zu verwenden.

Ausführung

Der Auftragnehmer hat sich vor Arbeitsausführung über
die genaue Lage von
Hindernissen, wie Leitungen, Kabel, Kanäle,
Vermarkungen und dgl. zu informieren und
ggf. eine Aufgrabungserlaubnis der Rechtsträger
einzuholen.

Der Auftraggeber sorgt für die Freischaltung der
abzubrechenden Bauteile bezüglich
vorhandener Leitungen für Strom, Wasser, Gas und
anderer Medien.

Der Auftragnehmer hat vor Baubeginn und auch ständig
während der Durchführung die
Einhaltung dieser Maßnahmen zu kontrollieren und
Mängel oder Behinderungen
unverzüglich anzuzeigen.

Die Abbrucharbeiten sind mit größter Sorgfalt
durchzuführen. Die Standsicherheit darf
hierbei zu keiner Zeit beeinträchtigt werden. Zeigen
sich trotz sorgfältigem Abbruch Risse,
Setzungen etc., so ist unverzüglich der Auftraggeber
zu benachrichtigen. Für den weiteren
Verlauf der Arbeiten sind mit dem Auftraggeber
umgehend gesonderte Vereinbarungen zu
treffen.

Grundsätzlich gilt für alle Abbrucharbeiten "Erhalten
geht vor Zerstören".

Bei Abbrucharbeiten, bei denen auch Putzflächen oder
Teile von diesen entfernt werden,
sind die Putzanschlüsse zu den entsprechenden
Bauteilen, Durchbrüchen, Schlitze etc.
durch sauberes Beschneiden der Ränder herzustellen.

Arbeitsstätten sind dem Nachfolgegewerk besenrein zur
Verfügung zu stellen.

Ferner sind die Abbrucharbeiten so auszuführen, dass
die Anschlüsse ohne weitere
Nacharbeiten beigeputzt werden können. Eventuell im
Abbruchbereich liegende
Haken, Holzdübel etc. sind mit abzubrechen und zu
entsorgen.

Preisinhalte

Auf- und Abbau, An- und Abtransport sowie das
Vorhalten von Schutz- und
Arbeitsgerüsten gehören abweichend von DIN 18299 ff.
zum Leistungsumfang. Die Kosten
sind, sofern keine spezielle Regelung vorgesehen ist,
in die Einheitspreise einzurechnen,
wenn es sich um selbständige Abbrucharbeiten handelt.
Im Übrigen gelten
die Regeln für das entsprechende Gewerk, wenn
Abbrucharbeiten im unmittelbaren
Zusammenhang mit Neubauleistungen stehen.

Werden Abbruchmaßnahmen für Decken oder Wände sowie
das Herstellen von Schlitzen,
Durchbrüchen usw. ausgeschrieben, so ist falls nicht
gesondert beschrieben das
Abbrechen und Beseitigen der Wandbekleidungen mit dem
Preis abgegolten. Ebenso ist
das Abbrechen und Entsorgen der unter oder auf Putz
liegenden Leitungs- und
Elektroinstallationen, soweit diese auf den
abzubrechenden Flächen liegen, im Preis
enthalten.

Verunreinigungen und Schuttreste, die von den Abbruch-
und begleitenden Arbeiten
herrühren, sind rückstandsfrei zu entfernen.

Allgemein übliche statische Sicherungsmaßnahmen in
Form von Absteifungen,
Abfangungen und sonstigen Hilfs- und
Unterstützungsmaßnahmen, die Notwendigkeit
abschnittsweiser Abbrucharbeiten, z. B. zur Vermeidung
umfangreicher statischer
Sicherungsmaßnahmen, sind wenn nicht gesondert
erwähnt, in die Einheitspreise mit
einzukalkulieren und werden nicht gesondert vergütet.

Der Abriss von fest eingebauten Bauteilen (Wänden,
Decken etc.) versteht sich
einschließlich der Begradigung der Abbruchstellen.

Ist der Auftragnehmer mit der Verkehrssicherung der
Baustelle beauftragt, so gehört dazu
auch die laufende Kontrolle der
Sicherungseinrichtungen. Die zeitlichen Abstände der
Kontrollen richten sich nach den örtlichen
Gegebenheiten.

Abrechnungshinweise

Für das Übermessen oder den Abzug von Bauteilen gelten
grundsätzlich die in der VOB/C
für die einzelnen Gewerke getroffenen Festlegungen.

Sperriges Abbruchgut, Gerümpel und dgl. wird nach
loser Masse (Füllmenge des
Container nach dem Abrechnungsmodus der Deponie)
aufgemessen. Darüber ist
ein Nachweis zu führen.

Bei Abbrucharbeiten ist das Beschädigen der
angrenzenden Flächen auf das
geringstmögliche Maß zu begrenzen.

Im Zuge der Abbrucharbeiten verdeckte Leistungen sind
vorher aufzumessen. Mit dieser
Handlung kann eine technische Abnahme verbunden
werden, diese gilt jedoch
nicht als rechtsgeschäftliche Abnahme.

Auf Verlangen des AG sind folgende  Unterlagen
vorzulegen:

- ausgefülltes und unterschriebenes Entsorgungskonzept

- Fachkundenachweis TRGS 521 oder Sachkundenachweis
TRGS 519

- EfbV-Zertifikat des Entsorgers

- Transportgenehmigung des Abfallbeförderers

Arbeitsschutzrechtliche Handlungen

Der AN hat unter Berücksichtigung des ermittelten
Gefahrstoffes und der von diesem
ausgehenden Gefahren sowie der vorgesehenen
Arbeitsverfahren vor Beginn der
Arbeiten folgende Handlungen auszuführen:

Erstellung

- Gefährdungsbeurteilung gemäß § 6 der GefStoffV unter
Berücksichtigung der
Anforderungen der
TRGS 400 und eines Arbeitsplanes gemäß TRGS 521

- Betriebsanweisung gemäß TRGS 521und §14 GefStoffV

Die Beschäftigten sind über den Inhalt des
Arbeitsplanes und der Betriebsanweisung zu
unterweisen. Diese haben durch Unterschrift die
Unterweisung zu bestätigen (§14
GefStofN). Das mit dem Ausbau der krebserzeugenden
Faserprodukte  (Mineralwollen)
beauftragte Unternehmen muss mit dem Umgang mit
derartigen Stoffen, den dabei
auftretenden Gefahren und den erforderlichen
Schutzmaßnahmen vertraut sein und über
die erforderlichen Geräte und Ausrüstungen verfügen.
Der AN hat eine Aufsichtsperson
mit Sachkundenachweis TRGS 519 zu bestellen.

**02.1 Einseitiges Öffnen von vorhandenen Gipskartonwänden, gefliest**
*** Bezugsbeschreibung
Einseitiges Öffnen von vorhandenen doppelt beplankten
Trockenbauwänden oder -Vorsatzschalen in Einzelflächen
(ca.
1 m²) durch Aufnehmen der Beplankung (2 Lagen
imprägnierte
Gipskarton- oder zementgebundene Bauplatten, Fliesen)
einschl. Abtransport und Entsorgung des
Abbruchmaterials,
vorher von der verbleibenden Beplankung und Fliesen
sauber
zu trennen, das vorhandene Ständerwerk und die
verbleibende
(rückseitige) Beplankung sowie aller Einbauten ( z. B.
Leerrohre, Kabel, Leitungen, Kanäle) soll dabei ohne
Beschädigung verbleiben.
Menge: 6,000 m²

**02.2 wie vor, jedoch raumhoch, ca. 2,50 m bis 3,00 m**
wie vor, jedoch raumhoch, ca. 2,50 m bis ca. 3,00 m,
Breite: ca.
1,00 m, einschl. Ständerwerk, ein Streifen der
Beplankung, mit
der untersten Fliesenreihe (auf Hohlkehlsockel) soll
erhalten
bleiben
Menge: 40,000 m²

**02.3 Einseitiges Öffnen von vorhandenen Gipskartonwänden, ungefliest**
*** wie Position 02.1
ungefliest
Menge: 5,000 m²

**02.4 Rückbau eines Waschtischständers**
*** Bedarfsposition mit GB
Rückbau eines Waschtischständers einschl. der
UA-Profile,
nach Öffnen der Gipskartonwände gemäß Vorpositionen
einschl. Abtransport und Entsorgung
Menge: 2,000 St

**02.5 Zulage zum Öffnen der Gipskartonwände: Rückbau MiWo**
Zulage zum Öffnen der Trockenbauwände: Rückbau,
Abtransport und Entsorgung von Mineralwolleeinlagen,
ggf.
KMF, ca. 60 mm dick, in Kleinflächen und Kleinmengen,
unter Berücksichtigung der Arbeitsschutzvorschriften,
es ist
persönliche Schutzausrüstung zu tragen, das ausgebaute
Material ist sofort staubdicht zu verpacken, in der
Wand
verbleibendes Material ist temporär mit PE-Folie
abzudecken
Menge: 51,000 m²

**02.6 Abbruch von Mauerwerk**
Rückbau von gefliestem Mauerwerk, KSV, d = 11,5 cm, zur
Herstellung eines Durchbruchs, ca. 1,5 m² groß, in
einer
Schachtwand, oberhalb des Fußbodens,
vom verbleibenden Mauerwerk sauber abtrennen,
angrenzenden Fußboden (Estrich und Bodenfliesen) sowie
sich
im Schacht befindliche Installationen (Lüftungskanäle)
sind zu
schützen,
einschl. temporärer statischer Sicherung,

einschl. Abtransport und fachgerechte Entsorgung des
Abbruchmaterials
Menge: 1,500 m²

**02.7 Demontage GK - Decken**
Öffnen von vorhandenen einfach beplankten
Gipskarton-Unterdecken in Einzelflächen (überwiegend
ca. 1
m², einzelne Bereiche bis ca. 2,5 m², siehe
Deckenspiegel)
durch Aufnehmen der Beplankung einschl. Abtransport und
Entsorgung des Abbruchmaterials, vorher von der
verbleibenden Beplankung und den Profilen sauber zu
trennen,
einschl. Rückbau der Tragprofile und von
Deckenabhängern
sowie von Deckenverstärkungen für Duschvorhänge aus
wasserfest imprägnierten Holz- oder Multiplexplatten
sowie
Revisionsklappen aus Stahlblech, jeweils im zu
öffnenden
Bereich

Abhanghöhe ca. 2,50 m
Rohbauhöhe ca. 3,03 m
Menge: 25,000 m²

**02.8 Zulage zum Öffnen der Unterdecken: Rückbau MiWo**
*** Bedarfsposition mit GB
Zulage zum Öffnen der Abhangdecken: Rückbau,
Abtransport
und Entsorgung von Mineralwolleeinlagen, ggf. KMF, ca.
40 mm
dick, in Kleinflächen und Kleinmengen,
unter Berücksichtigung der Arbeitsschutzvorschriften,
es ist
persönliche Schutzausrüstung zu tragen, das ausgebaute
Material ist sofort staubdicht zu verpacken, in der
Unterdecke
verbleibendes Material ist temporär mit PE-Folie
abzudecken
Menge: 25,000 m²

**02.9 Öffnen von Gipskarton-Randfries**
Öffnen von vorhandenen einfach beplankten
Gipskarton-Randfriesen, in Einzelflächen (ca. 30 cm
breit, bis
ca. 1 m lang, siehe Deckenspiegel Ebene 3) durch
Aufnehmen
der Beplankung einschl. Abtransport und Entsorgung des
Abbruchmaterials, vorher von der verbleibenden
Beplankung
sauber zu trennen

Abhanghöhe ca. 2,70 m
Rohbauhöhe ca. 3,03 m
Menge: 2,000 St

**02.10 Öffnen eines vorhandenen F30-Promatkanals**
Öffnen eines vorhandenen ca. 30 cm hohen
F30-Promatkanals
im Raum 3.2.18 (siehe Deckenspiegel Ebene 3),
Unterkante ca.
2,70 m über Fußboden, an Unterseite und Stirnseite,
durch
Aufnehmen der Beplankung (d =ca. 3 cm) einschl. der
Verkleidung durch Gipskarton, einschl. Abtransport und
Entsorgung des Abbruchmaterials, vorher von der
verbleibenden Beplankung sauber zu trennen, die
vorhandene
Unterkonstruktion soll verbleiben, Einbauten
(Lüftungskanäle,
ggf. Elektrokabel) sind nicht zu beschädigen.
Menge: 1,000 m²

### Titel 03 Trockenbauarbeiten

#### Bereich 03.02 Trockenbauwände

**03.02.1 Schließen von Trockenbau-Wänden, in Einzelflächen**
*** Bezugsbeschreibung
Fachgerechtes Wiederverschließen der (wie in Pos. 02.1
beschrieben) geöffneten doppelt beplankten
Trockenbauwände
oder -Vorsatzschalen in Einzelflächen (ca. 1 m²), durch
Beplanken mit für den Einsatz in Naßräumen / Duschen
geeigneten Bauplatten (z.B. imprägnierte
Gipskartonbauplatten,
2-lagig, 2 x 12,5 mm) einschl. Liefern des Materials,
sauber an
die verbliebene Beplankung anzuarbeiten, am vorhandenen
Ständerwerk zu befestigen.
Oberfläche Q3, als Untergrund für Fliesen

angebotenes Fabrikat:

'.........'
vom Bieter auszufüllen
Menge: 6,000 m²

**03.02.2 Fachgerechtes Wiederverschließen der (wie in Pos. [02.1]**
Fachgerechtes Wiederverschließen der (wie in Pos. 02.2
beschrieben) geöffneten doppelt beplankten
Trockenbauwände
oder -Vorsatzschalen, raumhoch, ca. 2,50 m bis ca.
3,00 m,
Breite: ca. 1,00 m, einschl. Wiederherstellen des
Ständerwerks
aus CW-Profilen (bis CW 100) und Beplanken mit für den
Einsatz in Naßräumen / Duschen geeigneten Bauplatten
aus
imprägnierten Gipskarton- oder zementgebundenen
Bauplatten,
2-lagig, 2 x mind. 12,5 mm, Fugen versetzt, einschl.
Liefern des
Materials, sauber an die verbliebene Beplankung
anzuarbeiten,
am vorhandenen Ständerwerk zu befestigen.
Oberfläche Q3, als Untergrund für Fliesen

angebotenes Fabrikat:

'.........'
vom Bieter auszufüllen
Menge: 40,000 m²

**03.02.3 für ungeflieste Wände**
*** wie Position 03.02.1
Menge: 5,000 m²

**03.02.4 Zulage zur Pos. [03.02.2]: Liefern und Einbau von UA-Profilen**
Zulage zur Pos. 03.02.2: Liefern und fachgerechten
Einbau von
UA-Profilen für bauseitige Waschtischständer,
raumhoch, ca.
3,03 m
Menge: 4,000 St

**03.02.5 Dämmung und Dampfsperre**
Mineralfaserdämmstoff d= 60 mm, Baustoffklasse A1,
abgleitsicher einzubauen, einschließlich Dampfsperre
aus
PE-Folie, in bauseits geöffneten und wieder zu
verschliessenden Bestands-Wänden, -Schächten oder
-Vorsatzschalen (in Einzelflächen) wieder
fugenüberlappt
verlegen. Die Stöße und Ränder mit Klebeband schließen,
Foliendicke: 0,2 mm, liefern und montieren.
Menge: 51,000 m²

**03.02.6 Öffnungen bis ca. 200/650mm in GK-Wänden**
Öffnungen (bis ca. 200/650mm) in GK-Wänden F30, doppelt
beplankt, als Vorleistung herstellen und nach
Installation
schließen und beiarbeiten. Für bauseitiges
Durchdringungs
element (Brandschott für Kabelbahnen). Einschließlich
umlaufender Laibung.
Menge: 1,000 St

**03.02.7 Wandöffnung herstellen, bis 400 x 400 mm**
Wandöffnung herstellen in der doppelten Beplankung
einer
Gipskartonwand, Maße bis ca. 400 x 400 mm,
als Vorleistung für den Einbau einer Revisionsklappe
400 x 400
mm
Menge: 1,000 St

**03.02.8 Herstellen von Löchern in GK-Wänden**
Herstellen von Löchern in der doppelten
Gipskartonbeplankung
für Unterputzsteckdosen, Schalter, Dosen,
Absperrventile,
Kabelzugöffnungen usw. durch Ausbohren d= ca. 7 cm,
nach
Vorgabe der Bauleitung
Menge: 20,000 Stck

**03.02.9 Zulage zur Vorposition:**
*** Bedarfsposition ohne GB
Zulage zur Vorposition:
Löcher für Kabelzugöffnungen wieder schließen,
ausgebohrte
Gipskartonscheiben wieder einsetzen und befestigen.
Menge: 5,000 Stck

**03.02.10 Eckschutzschienen für Außenecken**
Liefern und Montieren von Eckschutzschienen für
Außenecken,
aus einfach gekantetem Aluminiumwinkel für
Gipsplattenwände,
eingespachtelt.
Menge: 3,000 m

**03.02.11 Dauerelastische Fuge, bis 6 mm**
Dauerelastische Fuge, bis 6 mm, überstreichbar für die
Ausbildung diverser Anschlüsse zwischen den Gipskartonbauplatten und gegen andere Bauteile, mit einem
geeigneten
Material, streich- und tapezierfähig, nach den
Richtlinien des
Herstellers verarbeitet.
Menge: 10,000 m

**03.02.12 Revisionsklappe 400 x 400 mm, mit Gipskartonfüllung**
*** Bedarfsposition ohne GB
Revisionsklappe, Rahmen aus Aluminium, Füllung der
Klappe
aus Gipsplatten, Ausführung mit Fangarm-Sicherung.
passend
für GK-Wände, ohne Brandschutzanforderung Bestellmaß/
Bauöffnungsmaß: bis 400x400 mm,
Einbaurahmen zur Aufnahme von Beplankung mit Gipskarton
2x12,5 mm geeignet. Liefern und nach Zeichnung und
Herstellervorschrift sach- und fachgerecht montieren.

Angebotenes Fabrikat :

'.........'
(vom Bieter einzutragen)
Menge: 1,000 St

**03.02.13 wie vor, Ausführung F30**
*** Bedarfsposition ohne GB
Menge: 1,000 St

**03.02.14 wie vor, Ausführung F90**
*** Bedarfsposition ohne GB
wie Pos. 03.02.12 jedoch F90
Menge: 1,000 St

**03.02.15 Revisionsklappe aus Stahlblech, pulverbeschichtet**
*** Bedarfsposition mit GB
wie Pos. 03.02.12, jedoch
aus Stahlblech, Einbaurahmen aus einem Stück, Ecken auf
Gehrung. Klappe mit Vierkantverriegelung. Die
Scharnierbohrungen und die Schlitze für den Verschluss
sind so
angebracht, dass das Türblatt links und rechts
einbaubar ist,
Befestigung der Revisionstür in der Wand bzw.
Deckenöffnung
gewährleistet. Das Türblatt wird durch Abstands-Noppen
an der
Ober- und Unterseite zentriert. Die metallische
Revisionstür ist
mit einer hochwertigen Pulverbeschichtung überzogen.
Farbe:
weiß

Angebotenes Fabrikat :

'..........'
(vom Bieter einzutragen)
Menge: 1,000 St

#### Bereich 03.03 Abgehängte Decken

**03.03.1 Abgehängte Decke**
Fachgerechtes Wiederverschließen der (wie in Pos. 02.7
beschrieben) geöffneten einfach beplankten
Gipskartondecke
(d=12,5 mm), in Einzelflächen, einschl. Liefern des
Materials,
sauber an die verbliebene Beplankung anzuarbeiten,
einschl.
Wiederherstellen der Unterkonstruktion (Deckenabhänger
und
-schienen), Befestigung an der Rohdecke (Stahlbeton)
Oberfläche Q3

angebotenes Fabrikat:

'.........'
vom Bieter auszufüllen
Menge: 25,000 m²

**03.03.2 Zulage Weitspannträger**
*** Bedarfsposition mit GB
Zulage zur Vorposition:
Ausführung der Abhangdecke als Weitspannträgerdecke, in
Bereichen hoher Installationsdichte

Spannweite bis ca. 2,00 m, Auflagerbefestigung an
Mauerwerks- oder Trockenbauwänden

Einheitspreis als Zulage zur Vorsposition
(Preisdifferenz)
Menge: 5,000 m²

**03.03.3 Wiederverschließen Gipskarton-Randfries**
Fachgerechtes Wiederverschließen der (wie in Pos. 02.9
beschrieben) geöffneten einfach beplankten Gipskarton-
Randfriese (d=12,5 mm), in Einzelflächen, einschl.
Liefern des
Materials, einschl. der Befestigungsprofile, sauber an
die
verbliebene Beplankung anzuarbeiten,
Oberfläche Q3.
Menge: 2,000 St

**03.03.4 Mineralfaserplattendecke, Rastermaß 62,5 cm x 62,5 cm**
Vorhandene abgehängte Mineralfaserplattendecke in den
Fluren, Rastermaß 625 x 625 mm,
für bauseitige haustechnische Installationen
demontieren
einschl. der Trägerschienen und einzelne Abhänger,
sowie nach
Abschluss der bauseitigen Arbeiten wieder montieren.
Menge: 5,000 m²

**03.03.5 Rückgebaute F30-Verkleidung des Lüftungskanals**
Rückgebaute F30-Verkleidung des Lüftungskanals (s. Pos.
02.10) wieder herstellen einschl. Materiallieferung,
Dimensionierung gemäß Bestand, Kalkulationsgrundlage:
Promatect L, d= 25 mm, vorhandene, nicht rückgebaute
Konstruktion ist wiederzuverwenden. Einschließlich
Anarbeitung
an Bestandskanal.
Menge: 1,000 m²

**03.03.6 Gipskartonabkofferung**
Abkofferung von bauseitigen Installationen, im
Wand-Decken-Ixel, zweiseitig, abgewinkelt, einfach
beplankt,
einschl. der jeweiligen Verankerung an der Rückwand
(Mauerwerk, Beton oder Trockenbauständerwand) sowie an
der
Stahlbetondecke, Montage einschließlich der umlaufenden
Anschlüsse, liefern und montieren.

Gipskartonplatten: 1 x 12,5 mm
Oberfläche:  Q3
Breite x Höhe:  im Mittel ca. 60 cm x ca. 30 cm
Unterkante:  ca. 2,70 m ü. OFF

Abrechnung über Fläche:
(Breite + Höhe der Abkofferung) x Länge

Als Kaschierung eines Promatkanals, Anarbeiten an
vorhandene Abkofferung
Menge: 1,000 m²

**03.03.7 wie vor, jedoch doppelt beplankt**
*** Bedarfsposition ohne GB
wie vor, jedoch doppelt beplankt, als Zulage
(Preisdifferenz)
Menge: 1,000 m²

**03.03.8 Mineralfaserdämmstoff d= 40 mm, Baustoffklasse A1,**
Mineralfaserdämmstoff d= 40 mm, Baustoffklasse A1,
einzubauen, einschließlich Dampfsperre aus PE-Folie,
in neuen
Decken / Deckenabkofferungen (abgleitsicher) bzw.
bauseits
geöffneten und wieder zu verschliessenden Decken /
Deckenabkofferungen, (in Einzelflächen) wieder
fugenüberlappt
verlegen. Die Stöße und Ränder mit Klebeband schließen,
Foliendicke: 0,2 mm, liefern und montieren.
Menge: 25,000 m²

**03.03.9 Eckschutzschienen für Außenecken**
Liefern und Montieren Eckschutzschienen für
Außenecken, aus
einfach gekantetem Aluminiumwinkel für Gipsplatten an
Deckenabkofferungen, eingespachtelt.
Menge: 1,000 m

**03.03.10 Herstellen von runden Öffnungen**
Herstellen von runden Öffnungen in GK Decke,
für Einbauleuchten und Lüftungsauslässe
(Tellerventile) bis
Durchm. 200 mm.
Menge: 20,000 St

**03.03.11 Herstellen von quadratische Öffnungen 40 x 40 cm**
Herstellen von quadratische Öffnungen in GK Decke,
40 cm x 40 cm, für Revisionsklappen
Menge: 20,000 St

**03.03.12 wie vor, jedoch 60 x 60 cm**
Menge: 5,000 St

**03.03.13 Herstellen von rechteckigen Öffnungen**
Herstellen von rechteckigen Öffnungen in GK Decke,
40 x 60 cm
Menge: 5,000 St

**03.03.14 Ausriegelung / Verstärkung in der Decke**
*** Bedarfsposition ohne GB
Unterkonstruktion in der Decke zur Befestigung von
bauseitigen
Einrichtungen (Duschabtrennung) imprägnierter
Mehrschichtholzbauplatte, d = 23 mm,
B = ca. 150 mm, liefern und in Teillängen einbauen.
Menge: 1,000 m

**03.03.15 Revisionsklappen bis 40 x 40cm, Stahlblech**
Revisionsklappen bis 40 x 40 cm, Einbaurahmen aus einem
Stück, Ecken auf Gehrung. Die Scharnierbohrungen und
die
Schlitze für den Verschluss sind so angebracht, dass
das
Türblatt links und rechts einbaubar ist, Befestigung
der
Revisionstür in der Wand bzw. Deckenöffnung
gewährleistet.
Das Türblatt wird durch Abstands-Noppen an der Ober-
und
Unterseite zentriert. Die metallische Revisionstür ist
mit einer
hochwertigen Pulverbeschichtung überzogen. Farbe nach
Wahl
AG.

Angebotenes Fabrikat :

'..........'
(vom Bieter einzutragen)
Menge: 20,000 St

**03.03.16 wie vor, jedoch 60 x 60 cm**
Menge: 5,000 St

**03.03.17 wie cor, jedoch 40 x 60 cm**
Menge: 5,000 St

**03.03.18 Dauerelastische Fuge, bis 6 mm**
Dauerelastische Fuge, bis 6 mm, überstreichbar für die
Ausbildung diverser Anschlüsse zwischen den Gipskartondeckenplatten und gegen andere Bauteile, mit einem
geeigneten Material, streich- und tapezierfähig, nach
den
Richtlinien des Herstellers verarbeitet.
Menge: 40,000 m

### Titel 04 Mauerarbeiten

**04.1 Sturzträger in Mauerwerkswand**
Liefern und Einbau eines Sturzträgers (F90) in eine
(nur sich
selbst tragende Mauerwerkswand als Schachtwand im Raum
3.224) d = 11,5 cm, für das Überspannen der (in Pos.
02.6
beschriebenen) Öffnung, einschl. Herstellen der
Auflager auf
Mauerwerk.

Ausführung als Fertigteilsturz aus Stahlbeton B x H
11,5 x 24
cm (alternativ als Stahlträger, feuerbeständig zu
verkleiden),
kraftschlüssig einzubauen.

Nach Abschluss der bauseitige haustechnischen
Installationen
und in nachfolgender Position beschriebenen
Mauerarbeiten
wird der Sturz zwei Revisionsöffnungen von 40 x 40 cm
überspannen.
Menge: 1,000 St

**04.2 Ausmauern einer Wandöffnung**
Ausmauern der in Pos. 02.6 beschriebenen Öffnung,
d=11,5
cm, feuerbeständig, mit Kalksandvollsteinen einschl.
Materiallieferung
Menge: 1,500 m²

**04.3 Zulage zur Vorposition: Herstellen von Revisionsöffnungen 40 x**
Zulage zur Vorposition: Herstellen von
Revisionsöffnungen in
Mauerwerkswand, d= 11,5 cm, ca. 41 x 41 cm, nach
Vorgabe
des gewählten Fabrikats der
Revisionsklappen,Sturzträger in
gesonderter Position beschrieben.
Menge: 2,000 St

**04.4 Revisionsklappe F90**
Liefgern und Einbau von Reviosionsklappen F90, für
Einbau in
feuerbeständige Schachtwand aus Mauerwerk, aus
Stahlblech,
mit Einbaurahmen zum Ausfliesen, Klappe mit
Verriegelung. Die
Scharnierbohrungen und die Schlitze für den Verschluss
sind so
angebracht, dass das Türblatt links oder rechts
einbaubar ist.

Angebotenes Fabrikat :

'..........'
(vom Bieter einzutragen)
Menge: 2,000 St

### Titel 05 Maler- und Tapezierarbeiten

#### Bereich 05.01 Vorbereitende Maßnahmen

**05.01.1 Schutzmassnahmen vorhandene Einbauten**
*** Bedarfsposition mit GB
Schutz vorhandener Fenster, Türen, Festeinbauten,
Wandfliesen und sonstiger Einbauten durch staubdichtes
und
vollflächig Abkleben mit stabiler Baufolie ( d= min.
0,2mm)
schützen, Vorhalten und rückstandsfrei wieder
entfernen.
Nur auf Anweisung und Freigabe durch die Bauleitung,
als
besondere Leistung gemäß VOB

Vorhaltedauer: eigener Ausführungszeitraum
in Flächen ab 1 m2 bis 2,5 m2
Menge: 220,000 m²

**05.01.2 Schutzmassnahmen Elektro**
*** Bedarfsposition mit GB
Elektroeinbauten und sonstige Einbauten in Wänden und
Decken (als besondere Leistung gemäß VOB) schützen,
staubdichtes und vollflächig Abkleben mit Baufolie,
Vorhalten
und rückstandsfrei wieder entfernen.

Nur auf besondere Anweisung und Freigabe durch die
Bauleitung
Vorhaltedauer: eigener Ausführungszeitraum

Größe der abzuklebenden Fläche:
von ca. 10 x 10 mm bis zu 50 x 50 cm
Menge: 20,000 St

#### Bereich 05.02 Maler- und Tapezierarbeiten

**05.02.1 Wandflächen grundieren**
saugfähige Wandflächen mit Tiefengrund grundieren (neue
Gipskartonwände mit Spachtelung), zur Vorbereitung von
Farbanstrichen

Angebotenes Fabrikat:

'.........'
vom Bieter einzutragen
Menge: 5,000 m²

**05.02.2 wie vor, jedoch an der Abhangdecke**
wie vor, jedoch an Abhangdecken, Deckenschürzen und
Randfriesen von MF-Decken aus Gipskarton
Menge: 30,000 m²

**05.02.3 Grundierung auf Altanstrich**
*** Bedarfsposition mit GB
wie Pos. 05.02.1, jedoch auf vorhandener
Glasvliestapete, zur
Vorbereitung eines Überholungsanstrichs

Angebotenes Fabrikat:

'.........'
vom Bieter einzutragen
Menge: 20,000 m²

**05.02.4 Erstbeschichung auf Gipskartonwand**
Wandanstrich als Erst- und Zwischenbeschichtung,
mit lösemittel-, emissions- und weichmacherfreier
Farbe,
wasserbasierend, seidenmatt,
desinfektionsmittelbeständig und abwaschbar,
Nassabriebsbeständigkeit nach DIN EN 13300 Klasse 1,
auch geeignet für den Einsatz in Sanitärräumen
(oberhalb von
Fliesenspiegeln)
Farbton angepasst an Schlussbeschichtung, gut deckend
streichen oder rollen, Untergrund: Glasvliesgewebe der
Vorposition

Farbton: weiß

gewähltes Fabrikat:

'.........'
(durch Bieter auszufüllen)
Menge: 5,000 m²

**05.02.5 wie vor, jedoch an der Abhangdecke**
wie vor, jedoch auf den Flächen gemäß Pos. 05.02.2, an
der
Abhangdecke, an GK-Friesen und -Schürzen
Menge: 30,000 m²

**05.02.6 Schlussbeschichtung auf Wänden**
Wandanstrich als Schlussanstrich, auf den wie vor
beschrieben
vorangestrichenen Wänden

Farbe: weiß

gewähltes Fabrikat:

'.........'
(durch Bieter auszufüllen)
Menge: 5,000 m²

**05.02.7 Schlussbeschichtung an der Abhangdecke**
wie vor, jedoch an der Abhangdecke
Menge: 30,000 m²

**05.02.8 Silikon, Dauerelastische Verfugung i.M. 5 mm**
*** Bedarfsposition mit GB
Dauerelastische Verfugung i.M.5 mm mit Silikon für
Anschluss
Fensterbänke, Fliesenspiegel, Wandschutz etc., Farbe
nach
Wahl AG
Menge: 10,000 m

**05.02.9 Acryl, Dauerelastische Verfugung i.M. 5 mm,**
*** Bedarfsposition mit GB
Dauerelastische Verfugung i.M. 5 mm mit Acryl
überstreichfähig
für Türen, Fenster-, und Wandanschlüsse, Sockelleisten
Menge: 50,000 m

**05.02.10 Heizkörperanbindungen / Steigeleitungen lackieren**
*** Bedarfsposition ohne GB
Erstbeschichtung oder Überholungsanstrich von
Heizkörperanbindungen / Steigeleitungen bis
Durchmesser 50
mm, reinigen, grundieren und hitzebeständig / 180 Grad
 2 mal
mit Alkydharzlackfarbe wie unter Materialien
beschrieben
deckend streichen.

angebotenes Fabrikat:

'..........'
(vom Bieter auszufüllen)
Menge: 1,000 m

**05.02.11 Erneuerung der Beschichtung auf vorhandenen Röhrenheizkörpern**
*** Bedarfsposition ohne GB
punktuelle Erneuerung der Beschichtung auf vorhandenen
Röhrenheizkörpern, hitzebeständig 180 ° C, beschädigte
Anstriche entfernen, Metalloberfläche entfetten und
blank
entrosten, grundieren, zwischen- und
schlussbeschichten,
Farbton weiß oder hellgetönt, Alkydharzlack, Fabrikat
Capalac
Heizkörperlack o. glw.,

beschädigte Stellen bis ca. 3  x 3 cm

angebotenes Fabrikat:

'..........'
(vom Bieter auszufüllen)
Menge: 1,000 St

**05.02.12 Überholungsanstrich an Decken**
Überholungsanstrich auf vorhandene
Schlussbeschichtungen
auf Abhangdecken, Deckenkoffern (einschl.
Deckenschürzen)
aus Gipskarton bzw. auf vorhandene
Schlussbeschichtungen
auf geputzen Decken

mit lösemittel-, emissions-  und weichmacherfreier
Farbe,
wasserbasierend, seidenmatt,
desinfektionsmittelbeständig und abwaschbar,
Nassabriebsbeständigkeit nach DIN EN 13300 Klasse 2

Farbe: weiß

gewähltes Fabrikat:

'.........'
(durch Bieter auszufüllen)
Menge: 60,000 m²

**05.02.13 wie vor, jedoch auf mit Glasvlies tapezierten Wänden,**
*** Bedarfsposition mit GB
wie vor, jedoch auf mit Glasvlies tapezierten Wänden,
hellgetönt, Farbton gemäß Bestand einschl.
Probeanstriche zur
Prüfung des Bestandsfarbtons
Menge: 20,000 m²

### Titel 06 Fliesenarbeiten

**06.1 Untergrundvorbereitung auf Gipskartonflächen**
Gipskarton- oder Gipsfaserplatten im Wandbereich auf
ausreichende Befestigung und Tragfähigkeit prüfen.
Vorhandene Spachtelgrate abschleifen. Fläche von Staub,
haftungsmindernden Stoffen und losen Teilen gründlich
reinigen. Zur Regulierung der Saugfähigkeit und als
Haftbrücke
vollflächigen Voranstrich (Tiefgrund) gemäß
Herstellerrichtlinien
aufbringen. Material systemkompatibel zu nachfolgender
Abdichtung.

Angebotenes Fabrikat :

'..........'
(vom Bieter einzutragen)
Menge: 46,000 m2

**06.2 Abdichtung im Verbund, W2-I P**
Wandflächen in Nassräumen (Wassereinwirkungsklasse
W2-I)
im Verbund mit Fliesen- und Plattenbelägen gemäß DIN
18534
und ZDB-Merkblatt abdichten. Lieferung und zweifacher,
vollflächiger Auftrag (in unterschiedlichen Farbtönen)
einer
rissüberbrückenden, wasserundurchlässigen Dichtschlämme
oder flüssigen Polymerdispersion (geprüftes System mit
abP).
Die erforderliche Trockenschichtdicke muss mindestens
2,0
mm betragen. Auftragsstärke und Verbrauch sind gemäß
Herstellerangaben lückenlos einzuhalten.

Hersteller/Typ
'
....................................................'
vom Bieter einzutragen,
Menge: 46,000 m2

**06.3 Abdichtung im Verbund an Durchdringung anschließen**
Abdichtung im Verbund (AIV) an Durchdringung
anschließen,
Fugen- und Anschlussabdichtung in Bäder,
Bewegungs-, Anschluss- und Eckfugen sowie aufgehende
Bauteile im Wandbereich (z.B. Innenecken) fachgerecht
mit
systemkonformen, elastischen Dichtbändern (und
Dichtmanschetten für Rohrdurchführungen) abdichten. Die
Bänder sind vollflächig in die frische
Flächenabdichtung
einzubetten oder mit Dichtkleber blasenfrei zu
verkleben.
Überlappungsbereiche sind fachgerecht auszuführen.

Angebotenes Fabrikat :

'..........'
(vom Bieter einzutragen)
Menge: 75,000 m

**06.4 Bekleidung Wand trockengepresste Fliesen**
Bekleidung an Wänden, auf Gipskarton, aus
trockengepressten
Fliesen/Platten, DIN EN 14411 Gruppe BIIa, glasiert,
matt,
frostbeständig, Verschleißklasse 4 DIN EN ISO 10545-7,
Nennmaß (cm) 15/15,
Dicke 6 mm, Oberfläche eben, uni,
Hersteller/Typ (gleichwertig zum Bestand:
Villeroy & Boch Maxiwall uni matt 147 / 147 / 6 mm
weiß

Hersteller/Typ '
....................................................'
vom Bieter einzutragen,

Untergrund senkrecht, im Dünnbett aus zementhaltigem
Mörtel
Typ C DIN EN 12004-1, Klasse 1 (normale Anforderungen),
ansetzen im Fugenschnitt, verfugen durch Einschlämmen
mit
Fugenmörtel, zementhaltig (CG) DIN EN 13888,
Fugenbreite 3
mm

liefern und herstellen
Menge: 46,000 m2

**06.5 Zulage zur Vorposition: Schmuckstreifen**
Zulage zur Vorposition: Liefern und Herstellen von
Schmuckstreifen gemäß Prinzipdarstellung (siehe
LV-Anlage
10), analog Bestand: Villeroy & Boch Pro Architectura,
48 x 48 x
5,5 mm, Fuge 2 mm, drei verschieden Farbtöne (weiß,
hellgrau,
mittelgrau) im Wechsel
o.glw.
Menge: 15,000 m

**06.6 Herstellen Löcher Wandbekleidung**
Herstellen von Löchern in der Wandbekleidung für
Schalter und
Rohrdurchführungen, Durchmesser bis 100 mm
.
Menge: 20,000 St

**06.7 Fugenabdichtung elast.Dichtstoff Silicon B 4mm Sanitärausstattungsgege**
Fugenabdichtung mit elastischem Dichtstoff DIN EN
15651-3,
Basis Silicon, Klasse XS 2, Volumenschwund kleiner
gleich 20
%, neutralvernetzend, Fugenbreite 4 mm, Farbton grau,
zwischen Sanitärausstattungsgegenstand und
Rückwandbelag,
Fugenausbildung dreieckig, einschl. systemgebundenem
Primer
und Hinterfüllung.
Menge: 2,000 m

### Titel 07 Sonstiges

**07.1 Stunden einer Hilfskraft**
*** Bedarfsposition ohne GB
Stundenlohnarbeiten durch eine Hilfskraft auf
Anordnung des
AG ausführen.
Angeboten wird für die jeweilige Arbeitskraft ein
Verrechnungssatz, der sämtliche Aufwendungen enthält,
insbesondere den tatsächlichen Lohn einschließlich
vermögenswirksamer Leistungen mit den Zuschlägen für
Gemeinkosten (Sozialkassenbeiträge, Winterbauumlage und
dgl.) sowie Lohn- bzw. Gehaltsnebenkosten.
Zuschläge für Überstunden sind eingerechnet, Zuschläge
für
Nacht-, Sonntags- und Feiertagsarbeit sind jedoch nicht
eingerechnet.

Abgerechnet wird nach tatsächlich geleisteten
Arbeitsstunden.
Menge: 20,000 h

**07.2 Stunden eines Facharbeiters**
*** Bedarfsposition mit GB
Stundenlohnarbeiten durch eine Facharbeitskraft auf
Anordnung
des AG ausführen.
Angeboten wird für die jeweilige Arbeitskraft ein
Verrechnungssatz, der sämtliche Aufwendungen enthält,
insbesondere den tatsächlichen Lohn einschließlich
vermögenswirksamer Leistungen mit den Zuschlägen für
Gemeinkosten (Sozialkassenbeiträge, Winterbauumlage und
dgl.) sowie Lohn- bzw. Gehaltsnebenkosten.
Zuschläge für Überstunden sind eingerechnet, Zuschläge
für
Nacht-, Sonntags- und Feiertagsarbeit sind jedoch nicht
eingerechnet.

Abgerechnet wird nach tatsächlich geleisteten
Arbeitsstunden.
Menge: 80,000 h

**07.3 Stunden ausserhalb von Werktagen**
*** Bedarfsposition ohne GB
Als Zulage zur Pos. 07.1 für Stundenlohnarbeiten die
ausserhalb des Zeitraumes an Werktagen von 7.00 Uhr bis
20.00 Uhr durch eine Facharbeitskraft auf Anordnung
des AG
durchgeführt werden müssen, weil sie nicht im
täglichen Ablauf
des Krankenhauses möglich sind.
Abgerechnet werden nur alle vor Ort arbeitenden
Personen zu.
Arbeiten für Anlieferung und Büroarbeiten sind hiervon
ausgeschlossen. Die Zulage gilt nicht für Arbeiten die
der
Unternehmer aus eigenem Ermessen, z.B. Beschleunigung
eines selbstverschuldeten Verzuges durchführt oder für
Arbeiten die nicht im direkten Zusammenhang mit den
angewiesenen Arbeiten stehen.
Menge: 8,000 h

**07.4 Zulage Stunden ausserhalb von Werktagen**
*** Bedarfsposition ohne GB
Als Zulage zur Pos. 07.2 für Stundenlohnarbeiten die
ausserhalb des Zeitraumes an Werktagen von 7.00 Uhr bis
20.00 Uhr durch eine Facharbeitskraft auf Anordnung
des AG
durchgeführt werden müssen, weil sie nicht im
täglichen Ablauf
des Krankenhauses möglich sind.
Abgerechnet werden nur alle vor Ort arbeiteenden
Personen zu.
Arbeiten für Anlieferung und Büroarbeiten sind hiervon
ausgeschlossen. Die Zulage gilt nicht für Arbeiten die
der
Unternehmer aus eigenem Ermessen, z.B. Beschleunigung
eines selbstverschuldeten Verzuges durchführt oder für
Arbeiten die nicht im direkten Zusammenhang mit den
angewiesenen Arbeiten stehen.
Menge: 8,000 h

USt %: 19,00
